# A000, Psch Erhaltung AU BAB - NL / RP
Angebotsaufforderung (GAEB DA XML 3.2, DA83)
Projekt: A-P0753-XX
Währung: EUR
Vergabeart: Öffentliche Ausschreibung
Eröffnung: 02.06.2026 10:00:00
Ende der Zuschlagsfrist: 30.06.2026
Ausführungsende: 29.06.2028
Auftraggeber: Autobahn GmbH des Bundes, Niederlassung West (Montabaur), AdB-NL West, Bahnhofsplatz 1-3, 56410 Montabaur, Bahnhofsplatz 1-3, 56410 Montabaur; DV-Nummer: 264-26-4005; Vergabenummer: 264-26-4005
Erstellt mit: GXML Toolbox V3.3 R20230829, iTWO_64 V25.0.650, 06.05.2026

## 264-26-4005 AM'en Kaisersesch, Wittlich, Prüm und Schweich
Datum: 06.05.2026

### Abschnitt 00 FRS UND LEITEINRICHTUNGEN

*Hinweis: Hinweis zu OZ 00.00.*
Je Reparaturstelle wird ein Stück Verkehrssicherung abgerechnet.

#### Unterabschnitt 00.00 VERKEHRSSICHERUNG AN ARBEITSSTELLEN

**00.00.0001 Verk.sich. kürzerer Dauer durchf.*stat. Arbeitsst. bei Tageslicht**
StL-Nr. 2110513590100100
Verkehrssicherung an Arbeitsstellen von kürzerer Dauer
betriebsfertig aufbauen, vorhalten, warten, instand
setzen, betreiben und abbauen. Vorübergehende Verkehrssicherungsmaßnahmen durchführen.
Nach RSA, Regelplan '/ Musterplan DIII/1r unter Berücksichtigung der ASR A5.2.'

Für stationäre Arbeitsstelle.
Bei Tageslicht.
Menge: 90,000 St
Leistungsbereichkatalog: 105

**00.00.0002 Verk.sich. kürzerer Dauer durchf.*stat. Arbeitsst. bei Tageslicht**
StL-Nr. 2110513590100100
Verkehrssicherung an Arbeitsstellen von kürzerer Dauer
betriebsfertig aufbauen, vorhalten, warten, instand
setzen, betreiben und abbauen. Vorübergehende Verkehrssicherungsmaßnahmen durchführen.
Nach RSA, Regelplan '/ Musterplan D III/1l unter Berücksichtigung der ASR A5.2.'

Für stationäre Arbeitsstelle.
Bei Tageslicht.
Menge: 150,000 St
Leistungsbereichkatalog: 105

**00.00.0003 Verk.sich. kürzerer Dauer durchf.*stat. Arbeitsst. bei Tageslicht**
StL-Nr. 2110513590100100
Verkehrssicherung an Arbeitsstellen von kürzerer Dauer
betriebsfertig aufbauen, vorhalten, warten, instand
setzen, betreiben und abbauen. Vorübergehende Verkehrssicherungsmaßnahmen durchführen.
Nach RSA, Regelplan '/ Musterplan D III/3 unter Berücksichtigung der ASR A5.2.'

Für stationäre Arbeitsstelle.
Bei Tageslicht.
Menge: 15,000 St
Leistungsbereichkatalog: 105

**00.00.0004 Verk.sich. kürzerer Dauer durchf.*stat. Arbeitsst. bei Tageslicht**
StL-Nr. 2110513590100100
Verkehrssicherung an Arbeitsstellen von kürzerer Dauer
betriebsfertig aufbauen, vorhalten, warten, instand
setzen, betreiben und abbauen. Vorübergehende Verkehrssicherungsmaßnahmen durchführen.
Nach RSA, Regelplan '/ Musterplan D IV /1r unter Berücksichtigung der ASR A5.2.'

Für stationäre Arbeitsstelle.
Bei Tageslicht.
Menge: 180,000 St
Leistungsbereichkatalog: 105

**00.00.0005 Verk.sich. kürzerer Dauer durchf.*stat. Arbeitsst. bei Tageslicht**
StL-Nr. 2110513590100100
Verkehrssicherung an Arbeitsstellen von kürzerer Dauer
betriebsfertig aufbauen, vorhalten, warten, instand
setzen, betreiben und abbauen. Vorübergehende Verkehrssicherungsmaßnahmen durchführen.
Nach RSA, Regelplan '/ Musterplan D IV /1l unter Berücksichtigung der ASR A5.2.'

Für stationäre Arbeitsstelle.
Bei Tageslicht.
Menge: 15,000 St
Leistungsbereichkatalog: 105

**00.00.0006 Verk.sich. kürzerer Dauer durchf.*stat. Arbeitsst. bei Tageslicht u. bei Dunkelheit**
Verkehrssicherung an Arbeitsstellen von kürzerer Dauer
betriebsfertig aufbauen, vorhalten, warten, instand
setzen, betreiben und abbauen. Vorübergehende Verkehrssicherungsmaßnahmen durchführen.
Nach RSA, Regelplan '/ Musterplan D 4- A 60 Ü-Spur einer Rcihtungsfahrbahn der A60.'

Für stationäre Arbeitsstelle.
Bei Tageslicht und Dunkelheit.
Menge: 15,000 St

**00.00.0007 Verk.sich. kürzerer Dauer durchf.*stat. Arbeitsst. bei Tageslicht u. bei Dunkelheit**
Verkehrssicherung an Arbeitsstellen von kürzerer Dauer
betriebsfertig aufbauen, vorhalten, warten, instand
setzen, betreiben und abbauen. Vorübergehende Verkehrssicherungsmaßnahmen durchführen.
Nach RSA, Regelplan '/ Musterplan D 5.'

Für stationäre Arbeitsstelle.
Bei Tageslicht und Dunkelheit.
Menge: 15,000 St

**00.00.0008 Verk.sich. kürzerer Dauer durchf.*stat. Arbeitsst. bei Tageslicht u. bei Dunkelheit**
Verkehrssicherung in Anschlussstellen, Ast-L oder Ast-R von kürzerer Dauer
betriebsfertig aufbauen, vorhalten, warten, instand
setzen, betreiben und abbauen. Vorübergehende Verkehrssicherungsmaßnahmen durchführen.
Nach RSA, Regelplan '/ Musterplan D III/ AS-1 und AS-2 unter Berücksichtigung der ASR A5.2.'

Für stationäre Arbeitsstelle.
Bei Tageslicht und bei Dunkelheit
Menge: 15,000 St

**00.00.0009 Verk.sich. kürzerer Dauer durchf.*stat. Arbeitsst. bei Tageslicht u. bei Dunkelheit**
Verkehrssicherung in Anschlussstelle durchführen. Ast-L oder Ast-R.
Verkehrssicherung ohne Umleitungsbeschilderung
Bei Tageslicht und bei Dunkelheit
Menge: 15,000 St

**00.00.0010 Verk.sich. kürzerer Dauer durchf.*stat. Arbeitsst. bei Dunkelheit**
StL-Nr. 2110513590100200
Verkehrssicherung an Arbeitsstellen von kürzerer Dauer
betriebsfertig aufbauen, vorhalten, warten, instand
setzen, betreiben und abbauen. Vorübergehende Verkehrssicherungsmaßnahmen durchführen.
Nach RSA, Regelplan '/ Musterplan D III/AS-2 unter Berücksichtigung der ASR A5.2.'

Für stationäre Arbeitsstelle.
Bei Dunkelheit.
Menge: 15,000 St
Leistungsbereichkatalog: 105

**00.00.0011 Verk.sich. kürzerer Dauer durchf.*stat. Arbeitsst. bei Dunkelheit**
StL-Nr. 2110513590100200
Verkehrssicherung an Arbeitsstellen von kürzerer Dauer
betriebsfertig aufbauen, vorhalten, warten, instand
setzen, betreiben und abbauen. Vorübergehende Verkehrssicherungsmaßnahmen durchführen.
Nach RSA, Regelplan '/ Musterplan D III /AS-l unter Berücksichtigung der ASR A5.2.'

Für stationäre Arbeitsstelle.
Bei Dunkelheit.
Menge: 15,000 St
Leistungsbereichkatalog: 105

**00.00.0012 Zusätzl. Verkehrsführung durchf.**
Grundtext wie OZ (Pos.) 00.00.0002 (D III/1l), jedoch als zusätzliche Verkehrssicherung auf der gegenüberliegenden Fahrbahnseite zur Durchführung von Reparaturarbeiten im Mittelstreifen aufstellen.
Menge: 20,000 St

**00.00.0013 Zusätzl. Vorwarnanzeiger**
Zusätzlicher Vorwarnanzeiger (LED-Vorwarntafel)
mit aktivem lichttechnischen Informationsteil auf Anordnung der jeweiligen Autobahnmeisterei aufstellen,
beseitigen, vorhalten, warten und betreiben.
Vorübergehende Sicherungsmaßnahmen durchführen.
Menge: 20,000 St

*Hinweis: Absicherungsmaterial*
Absicherungsmaterial = z.B. Schraffenbaken einschließlich Fussplatten.

**00.00.0014 Absicherungsmat. des AG eins.**
Absicherungsmaterial der Verkehrssicherung des Auftraggebers nach der Reparatur einsammeln und auf das Gehöft der jeweiligen Autobahnmeisterei verbringen.
Abgerechnet wird 1 Stück Pauschal je Unfallschaden unabhängig von der Anzahl des Sicherungsmaterials.
Menge: 20,000 St

#### Unterabschnitt 00.01 MOBILE AUSKREUZVORRICHTUNGEN

**00.01.0001 Mobile Auskreuzvorr.**
Mobile Auskreuzvorrichtungen an den Verkehrszeichenstandorten betriebsfertig befestigen, vorhalten und abbauen einschließlich vorübergehender Verkehrssicherungsmaßnahmen.
Nach RSA,Regelplan D III/1r oder DIII/1l.
Auskreuzvorrichtung mit Folie Typ RA2.
Die Diagonallänge beträgt ca. 4,00 m bei den verschiedenen Verkehrszeichen und Großtafeln
in Mulden- und Böschungsbereichen.
Abgerechnet wird 1 Stück je Standort.
Menge: 40,000 St

**00.01.0002 Mobile Auskreuzvorr.**
Mobile Auskreuzvorrichtungen an den Verkehrszeichenstandorten betriebsfertig befestigen, vorhalten und abbauen einschließlich vorübergehender Verkehrssicherungsmaßnahmen.
Nach RSA,Regelplan D III/6
Auskreuzvorrichtung mit Folie Typ RA2.
Die Diagonallänge beträgt ca. 4,00 m bei den verschiedenen Verkehrszeichen und Großtafeln
in Mulden- und Böschungsbereichen.
Abgerechnet wird 1 Stück je Standort.
Menge: 40,000 St

**00.01.0003 Mobile Auskreuzvorr.**
Mobile Auskreuzvorrichtungen an den Verkehrszeichenstandorten betriebsfertig befestigen, vorhalten und abbauen einschließlich vorübergehender Verkehrssicherungsmaßnahmen.
Nach RSA,Regelplan DIII/1r, DIII/1l, DIII/3 DIII AS
-1+2, DIV/1r oder DIV/1l.
Auskreuzvorrichtung mit Folie Typ RA2.
An verschiedenen Verkehrszeichen,
z.B. Ronden mit Durchmesser von 750 mm.
Standort: Fahrbahnrand / -seitenraum.
Abgerechnet wird 1 Stück je Standort.
Menge: 40,000 St

### Abschnitt 01 REPARATUR FRS

#### Unterabschnitt 01.00 REPARATUR FRS STRECKE

**01.00.0001 FRS abbauen und herstellen ESP Pf.Abst.4,0 m*Profil A gerade*Pf.SigmaL1900 mm Verwertung AN*Verkehrss.gesond. HB 1*Erdarb. ausf.**
StL-Nr. 2112930311111211
Fahrzeug-Rückhaltesystem (FRS) einschließlich der Pfosten und sämtlicher Einzelteile abbauen und herstellen.
Abgerechnet wird die Baulänge.
Konstruktion = Einfache Schutzplanke, Pfostenabstand
4,00 m.
Holm Profil A.
Konstruktion gerade.
Pfosten Sigma 100, Länge 1900 mm.
Ausgebaute Teile nach Wahl des AN verwerten.
Verkehrssicherung wird gesondert vergütet.
Aufstellung in Boden, Homogenbereich HB 1 - FRS.
Erforderliche Erdarbeiten ausführen. Die umgebende
Fläche wieder herstellen, überschüssigen Boden
flächenhaft verteilen.
Menge: 850,000 m
Leistungsbereichkatalog: 129

**01.00.0002 FRS abbauen und herstellen*Profil A gerade*Pf.SigmaL1900 mm Verwertung AN*Verkehrss.gesond. HB 1*Erdarb. ausf.**
StL-Nr. 2112930391111211
Fahrzeug-Rückhaltesystem (FRS) einschließlich der Pfosten und sämtlicher Einzelteile abbauen und herstellen.
Abgerechnet wird die Baulänge.
Konstruktion 'Einfache Distanzschutzplanke, Pfostenabstand 2,00 m.'

Holm Profil A.
Konstruktion gerade.
Pfosten Sigma 100, Länge 1900 mm.
Ausgebaute Teile nach Wahl des AN verwerten.
Verkehrssicherung wird gesondert vergütet.
Aufstellung in Boden, Homogenbereich HB 1 - FRS.
Erforderliche Erdarbeiten ausführen. Die umgebende
Fläche wieder herstellen, überschüssigen Boden
flächenhaft verteilen.
Menge: 4500,000 m
Leistungsbereichkatalog: 129

**01.00.0003 FRS abbauen und herstellen DDSP Pf.Abst.4,0m*Profil A gerade*Pf.SigmaL1900 mm Verwertung AN*Verkehrss.gesond. HB 1*Erdarb. ausf.**
StL-Nr. 2112930341111211
Fahrzeug-Rückhaltesystem (FRS) einschließlich der Pfosten und sämtlicher Einzelteile abbauen und herstellen.
Abgerechnet wird die Baulänge.
Konstruktion = Doppelte Distanzschutzplanke, Pfostenabstand 4,00 m, Distanzstückabstand = 1,33 m.
Holm Profil A.
Konstruktion gerade.
Pfosten Sigma 100, Länge 1900 mm.
Ausgebaute Teile nach Wahl des AN verwerten.
Verkehrssicherung wird gesondert vergütet.
Aufstellung in Boden, Homogenbereich HB 1 - FRS.
Erforderliche Erdarbeiten ausführen. Die umgebende
Fläche wieder herstellen, überschüssigen Boden
flächenhaft verteilen.
Menge: 200,000 m
Leistungsbereichkatalog: 129

**01.00.0004 FRS abbauen und herstellen*Profil A gerade*Pf.SigmaL1900 mm Verwertung AN*Verkehrss.gesond. HB 1*Erdarb. ausf.**
StL-Nr. 2112930391111211
Fahrzeug-Rückhaltesystem (FRS) einschließlich der Pfosten und sämtlicher Einzelteile abbauen und herstellen.
Abgerechnet wird die Baulänge.
Konstruktion 'Doppelte Distanzschutzplanke, Pfostenabstand 2,00 m.'

Holm Profil A.
Konstruktion gerade.
Pfosten Sigma 100, Länge 1900 mm.
Ausgebaute Teile nach Wahl des AN verwerten.
Verkehrssicherung wird gesondert vergütet.
Aufstellung in Boden, Homogenbereich HB 1 - FRS.
Erforderliche Erdarbeiten ausführen. Die umgebende
Fläche wieder herstellen, überschüssigen Boden
flächenhaft verteilen.
Menge: 100,000 m
Leistungsbereichkatalog: 129

**01.00.0005 FRS abbauen und herstellen*Profil A gerade. Verwertung AN*Verkehrss.gesond. HB 1*Erdarb. ausf.**
Fahrzeug-Rückhaltesystem (FRS) einschließlich der Pfosten und sämtlicher Einzelteile abbauen und herstellen.
Abgerechnet wird die Baulänge.
Konstruktion = Eco-Safe/2.0
Holm Profil A.
Konstruktion gerade.
Pfosten C 100, Pfostenlänge 1700 mm.
Ausgebaute Teile nach Wahl des AN verwerten.
Verkehrssicherung wird gesondert vergütet.
Aufstellung in Boden, Homogenbereich HB 1 - FRS.
Erforderliche Erdarbeiten ausführen. Die umgebende
Fläche wieder herstellen, überschüssigen Boden
flächenhaft verteilen.
Menge: 1200,000 m
Leistungsbereichkatalog: 129

**01.00.0006 FRS abbauen und herstellen*Profil A gerade*Pf.SigmaL1900 mm Verwertung AN*Verkehrss.gesond. HB 1*Erdarb. ausf.**
StL-Nr. 2112930391111211
Fahrzeug-Rückhaltesystem (FRS) einschließlich der Pfosten und sämtlicher Einzelteile abbauen und herstellen.
Abgerechnet wird die Baulänge.
Konstruktion 'Einfache Schutzplanke - Plus
Pfostenabstand 2,00 m (ES 2,0 Plus).'

Holm Profil A.
Konstruktion gerade.
Pfosten Sigma 100, Länge 1900 mm.
Ausgebaute Teile nach Wahl des AN verwerten.
Verkehrssicherung wird gesondert vergütet.
Aufstellung in Boden, Homogenbereich HB 1 - FRS.
Erforderliche Erdarbeiten ausführen. Die umgebende
Fläche wieder herstellen, überschüssigen Boden
flächenhaft verteilen.
Menge: 30,000 m
Leistungsbereichkatalog: 129

**01.00.0007 FRS abbauen und herstellen*Profil A gerade Verwertung AN*Verkehrss.gesond. HB 1*Erdarb. ausf.**
Fahrzeug-Rückhaltesystem (FRS) einschließlich der Pfosten und sämtlicher Einzelteile abbauen und herstellen.
Abgerechnet wird die Baulänge.
Konstruktion 'Easy Rail 2.0.'

Holm Profil A.
Konstruktion gerade.
Pfosten 'C-100-60-25, Länge 1.750 mm RL.'

Ausgebaute Teile nach Wahl des AN verwerten.
Verkehrssicherung wird gesondert vergütet.
Aufstellung in Boden, Homogenbereich HB 1 - FRS.
Erforderliche Erdarbeiten ausführen. Die umgebende
Fläche wieder herstellen, überschüssigen Boden
flächenhaft verteilen.
Menge: 150,000 m

**01.00.0008 FRS abbauen und herstellen*Profil A gerade Verwertung AN*Verkehrss.gesond. HB 1*Erdarb. ausf.**
StL-Nr. 2112930391191211
Fahrzeug-Rückhaltesystem (FRS) einschließlich der Pfosten und sämtlicher Einzelteile abbauen und herstellen.
Abgerechnet wird die Baulänge.
Konstruktion 'Mega Rail sl.'

Holm Profil A.
Konstruktion gerade.
Pfosten 'C 125, Länge 1.800 mm.
Pfostenabstand 2,00 m.'

Ausgebaute Teile nach Wahl des AN verwerten.
Verkehrssicherung wird gesondert vergütet.
Aufstellung in Boden, Homogenbereich HB 1 - FRS.
Erforderliche Erdarbeiten ausführen. Die umgebende
Fläche wieder herstellen, überschüssigen Boden
flächenhaft verteilen.
Menge: 180,000 m
Leistungsbereichkatalog: 129

**01.00.0009 FRS abbauen und herstellen*Profil A gerade Verwertung AN*Verkehrss.gesond. HB 1*Erdarb. ausf.**
StL-Nr. 2112930391191211
Fahrzeug-Rückhaltesystem (FRS) einschließlich der Pfosten und sämtlicher Einzelteile abbauen und herstellen.
Abgerechnet wird die Baulänge.
Konstruktion 'Mega Rail s.'

Holm Profil A.
Konstruktion gerade.
Pfosten 'C 125, Länge 1.800 mm.
Pfostenabstand 2,00 m.'

Ausgebaute Teile nach Wahl des AN verwerten.
Verkehrssicherung wird gesondert vergütet.
Aufstellung in Boden, Homogenbereich HB 1 - FRS.
Erforderliche Erdarbeiten ausführen. Die umgebende
Fläche wieder herstellen, überschüssigen Boden
flächenhaft verteilen.
Menge: 550,000 m
Leistungsbereichkatalog: 129

**01.00.0010 FRS abbauen und herstellen*Profil A gerade Verwertung AN*Verkehrss.gesond. HB 1*Erdarb. ausf.**
StL-Nr. 2112930391191211
Fahrzeug-Rückhaltesystem (FRS) einschließlich der Pfosten und sämtlicher Einzelteile abbauen und herstellen.
Abgerechnet wird die Baulänge.
Konstruktion 'Super-Rail Eco.'

Holm Profil A.
Konstruktion gerade.
Pfosten 'C 125, Länge 1.900 mm.
Pfostenabstand 2,00 m.'

Ausgebaute Teile nach Wahl des AN verwerten.
Verkehrssicherung wird gesondert vergütet.
Aufstellung in Boden, Homogenbereich HB 1 - FRS.
Erforderliche Erdarbeiten ausführen. Die umgebende
Fläche wieder herstellen, überschüssigen Boden
flächenhaft verteilen.
Menge: 1000,000 m
Leistungsbereichkatalog: 129

**01.00.0011 FRS abbauen und herstellen*Profil A gerade Verwertung AN*Verkehrss.gesond.**
StL-Nr. 2112930391191290
Fahrzeug-Rückhaltesystem (FRS) einschließlich der Pfosten und sämtlicher Einzelteile abbauen und herstellen.
Abgerechnet wird die Baulänge.
Konstruktion 'Super-Rail Eco 1A/MÜF.'

Holm Profil A.
Konstruktion gerade.
Pfosten 'Pfosten C-125,Pfostenlänge 1,90 m.
Pfostenabstand 2,00 m.'

Ausgebaute Teile nach Wahl des AN verwerten.
Verkehrssicherung wird gesondert vergütet.
Aufstellung 'in vorhandene Bohrlöcher/Bereiche von Mittelstreifenüberfahrten aus Asphalt.'
Menge: 55,000 m
Leistungsbereichkatalog: 129

**01.00.0012 FRS abbauen und herstellen*Profil A gerade Verwertung AN*Verkehrss.gesond. HB 1*Erdarb. ausf.**
StL-Nr. 2112930391191211
Fahrzeug-Rückhaltesystem (FRS) einschließlich der Pfosten und sämtlicher Einzelteile abbauen und herstellen.
Abgerechnet wird die Baulänge.
Konstruktion 'Super-Rail light.'

Holm Profil A.
Konstruktion gerade.
Pfosten 'C 125, Länge 2.000 mm.
Pfostenabstand 2,00 m.'

Ausgebaute Teile nach Wahl des AN verwerten.
Verkehrssicherung wird gesondert vergütet.
Aufstellung in Boden, Homogenbereich HB 1 - FRS.
Erforderliche Erdarbeiten ausführen. Die umgebende
Fläche wieder herstellen, überschüssigen Boden
flächenhaft verteilen.
Menge: 300,000 m
Leistungsbereichkatalog: 129

**01.00.0013 FRS abbauen und herstellen*Profil A gerade Verwertung AN*Verkehrss.gesond. HB 1*Erdarb. ausf.**
StL-Nr. 2112930391191211
Fahrzeug-Rückhaltesystem (FRS) einschließlich der Pfosten und sämtlicher Einzelteile abbauen und herstellen.
Abgerechnet wird die Baulänge.
Konstruktion 'Super-Rail.'

Holm Profil A.
Konstruktion gerade.
Pfosten 'C-125, Länge bis 2.700 mm.
Pfostenabstand 1,33 m.'

Ausgebaute Teile nach Wahl des AN verwerten.
Verkehrssicherung wird gesondert vergütet.
Aufstellung in Boden, Homogenbereich HB 1 - FRS.
Erforderliche Erdarbeiten ausführen. Die umgebende
Fläche wieder herstellen, überschüssigen Boden
flächenhaft verteilen.
Menge: 65,000 m
Leistungsbereichkatalog: 129

**01.00.0014 Teil des FRS abbauen und herstellen Verwertung AN*Verkehrss.gesond.**
StL-Nr. 211293079912
Teil des Fahrzeug-Rückhaltesystem (FRS) abbauen und
herstellen. Abgerechnet wird die Baulänge.
Teil 'Holm Profil A inkl. Deformationselemente bzw. Deformationsbügel, einschl. Befestigungsmaterial.'

Konstruktion 'Super-Rail, Super-Rail light und
Super-Rail Eco.'

Ausgebaute Teile nach Wahl des AN verwerten.
Verkehrssicherung wird gesondert vergütet.
Menge: 1000,000 m
Leistungsbereichkatalog: 129

**01.00.0015 Teil des FRS abbauen und herstellen Verwertung AN*Verkehrss.gesond.**
StL-Nr. 211293079912
Teil des Fahrzeug-Rückhaltesystem (FRS) abbauen und
herstellen. Abgerechnet wird die Baulänge.
Teil 'zusätzlicher Schutzplanken Holm Profil A inkl. erfordlichem Befestigungsmaterial und Stützbügel.
Pfostenabstand 4,00 m.'

Konstruktion 'ESP, EDSP oder DDSP.'

Ausgebaute Teile nach Wahl des AN verwerten.
Verkehrssicherung wird gesondert vergütet.
Menge: 35,000 m
Leistungsbereichkatalog: 129

**01.00.0016 Teil des FRS abb. und herst. (Zul.)*Verwertung AN Verkehrss.gesond.**
Konstruktionsteil des Fahrzeug-Rückhaltesystems (FRS)
abbauen und herstellen. Vergütet wird der Mehraufwand
gegenüber des durchgehenden FRS als Zulage.
Teil 'Gras-Stopp-Platte für Schutzplankenkonstruktion mit mittigem Ausschnitt.
Für Sigma-, C-100 oder C-125 Pfosten.
Ausführung rund, Durchmesser 500 mm und gewölbt.
Farbe schwarz.
Formbeständiges,flexibles Material aus Kunststoff-Recycling aus Polyetylen.'

Ausgebaute Teile nach Wahl des AN verwerten.
Verkehrssicherung wird gesondert vergütet.
Menge: 70,000 St

**01.00.0017 Teil des FRS abbauen und herstellen Verwertung AN*Verkehrss.gesond.**
StL-Nr. 211293079912
Teil des Fahrzeug-Rückhaltesystem (FRS) abbauen und
herstellen. Abgerechnet wird die Baulänge.
Teil 'Unterfahrschutz.'

Konstruktion 'Unterfahrschutz System Euskirchen.'

Ausgebaute Teile nach Wahl des AN verwerten.
Verkehrssicherung wird gesondert vergütet.
Menge: 80,000 m
Leistungsbereichkatalog: 129

**01.00.0018 Pfosten des FRS abbauen und herst. ESP*HB 1*Verwertung AN Verkehrss.gesond.**
StL-Nr. 211293121112
Zusätzlichen Pfosten des Fahrzeug-Rückhaltesystems
(FRS)einschl. Konstruktions- und Befestigungsteile abbauen und herstellen.
Konstruktion = Einfache Schutzplanke.
Pfosten in Boden, Homogenbereich HB 1 - FRS.
Ausgebaute Teile nach Wahl des AN verwerten.
Verkehrssicherung wird gesondert vergütet.
Menge: 45,000 St
Leistungsbereichkatalog: 129

**01.00.0019 Pfosten des FRS abbauen und herst.*HB 1 Verwertung AN*Verkehrss.gesond.**
StL-Nr. 211293129112
Zusätzlichen Pfosten des Fahrzeug-Rückhaltesystems
(FRS)einschl. Konstruktions- und Befestigungsteile abbauen und herstellen.
Konstruktion 'Einfache Distanz-, Doppelte Schutzplanke oder Doppelte Distanzschutzplanke.'

Pfosten in Boden, Homogenbereich HB 1 - FRS.
Ausgebaute Teile nach Wahl des AN verwerten.
Verkehrssicherung wird gesondert vergütet.
Menge: 100,000 St
Leistungsbereichkatalog: 129

**01.00.0020 Pfosten des FRS abbauen und herst. Verwertung AN*Verkehrss.gesond.**
StL-Nr. 211293129912
Zusätzlichen Pfosten des Fahrzeug-Rückhaltesystems
(FRS)einschl. Konstruktions- und Befestigungsteile abbauen und herstellen.
Konstruktion 'Steckpfosten für EDSP und DDSP.'

Pfosten 'Steckpfosten in Hülse inklusive Zusatzschraube M 16*60 gemäß der Sanierungslösung BASt (liefern und montieren). Einschließlich Bohrloch herstellen.'

Ausgebaute Teile nach Wahl des AN verwerten.
Verkehrssicherung wird gesondert vergütet.
Menge: 100,000 St
Leistungsbereichkatalog: 129

**01.00.0021 Pfosten des FRS abbauen und herst.*HB 1 Verwertung AN*Verkehrss.gesond.**
Zusätzlichen Pfosten des Fahrzeug-Rückhaltesystems
(FRS)einschl. Konstruktions- und Befestigungsteile abbauen und herstellen.
Konstruktion 'Eco-Safe.'

Pfosten in Boden, Homogenbereich HB 1 - FRS.
Ausgebaute Teile nach Wahl des AN verwerten.
Verkehrssicherung wird gesondert vergütet.
Menge: 15,000 St

**01.00.0022 Pfosten des FRS abbauen und herst.*HB 1 Verwertung AN*Verkehrss.gesond.**
Zusätzlichen Pfosten des Fahrzeug-Rückhaltesystems
(FRS)einschl. Konstruktions- und Befestigungsteile abbauen und herstellen.
Konstruktion 'Super-Rail Eco.'

Pfosten in Boden, Homogenbereich HB 1 - FRS.
Ausgebaute Teile nach Wahl des AN verwerten.
Verkehrssicherung wird gesondert vergütet.
Menge: 20,000 St

**01.00.0023 Pfosten des FRS abbauen und herst.*HB 1 Verwertung AN*Verkehrss.gesond.**
Zusätzlichen Pfosten des Fahrzeug-Rückhaltesystems
(FRS)einschl. Konstruktions- und Befestigungsteile abbauen und herstellen.
Konstruktion 'Super-Rail.'

Pfosten in Boden, Homogenbereich HB 1 - FRS.
Ausgebaute Teile nach Wahl des AN verwerten.
Verkehrssicherung wird gesondert vergütet.
Menge: 20,000 St

**01.00.0024 SP-Pfosten erschwert einbr. (Zul.)**
Schutzplankenpfosten unter erschwerten Bedingungen einbringen. Vergütet wird der Mehraufwand gegenüber dem
Boden HB 1.
Erschwernis = HB 3.
Bohrloch herstellen
Pfosten in Bohrloch herstellen
Menge: 20,000 St

**01.00.0025 Pfosten Sigma 2500mm (Zul.)**
Schutzpl.-Pfosten Sigma 100 Länge: 2.500 mm.
Vergütet wird der Mehraufwand gegenüber der
Pfostenlänge 1900 mm.
Menge: 20,000 St

**01.00.0026 Pfosten kürzen**
Pfosten auf Anordnung des AG aufgrund vorhandener
Ver- und Entsorgungsleitungen kürzen.
Die erforderliche Einspannlänge gem. FRS ist
einzuhalten.
Menge: 20,000 St

**01.00.0027 Radiusholm 5 - 30m (Zul.)**
Schutzplankenholm R 5m - 30m passend zu den einzelnen
OZ demontieren, liefern und montieren incl. aller
Nebenleistungen und Einzelteile.
Holm Profil A.
Menge: 25,000 m

**01.00.0028 AEK des FRS abbauen und herstellen Regelabs. 12 m*EDSP Verkehrss.gesond.*HB 1 Erdarb. ausf.*Verwertung AN**
StL-Nr. 21129317122111
Anfangs-/Endkonstruktion (AEK) des Fahrzeug-
Rückhaltesystems (FRS) abbauen und herstellen.
AEK = Regelabsenkung 12,00 m.
Konstruktion = Einfache Distanzschutzplanke.
Verkehrssicherung wird gesondert vergütet.
Aufstellung in Boden, Homogenbereich HB 1 - FRS.
Erforderliche Erdarbeiten ausführen. Die umgebende
Fläche wieder herstellen, überschüssigen Boden
flächenhaft verteilen.
Ausgebaute Teile nach Wahl des AN verwerten.
Menge: 55,000 St
Leistungsbereichkatalog: 129

**01.00.0029 AEK des FRS abbauen und herstellen Regelabs. 12 m*ESP Verkehrss.gesond.*HB 1 Erdarb. ausf.*Verwertung AN**
Anfangs-/Endkonstruktion (AEK) des Fahrzeug-
Rückhaltesystems (FRS) abbauen und herstellen.
AEK = Regelabsenkung 12,00 m.
Konstruktion = ESP.
Verkehrssicherung wird gesondert vergütet.
Aufstellung in Boden, Homogenbereich HB 1 - FRS.
Erforderliche Erdarbeiten ausführen. Die umgebende
Fläche wieder herstellen, überschüssigen Boden
flächenhaft verteilen.
Ausgebaute Teile nach Wahl des AN verwerten.
Menge: 55,000 St

**01.00.0030 AEK des FRS abbauen und herstellen Kurzabs. 4,37 m*EDSP Verkehrss.gesond.*HB 1 Erdarb. ausf.*Verwertung AN**
StL-Nr. 21129317222111
Anfangs-/Endkonstruktion (AEK) des Fahrzeug-
Rückhaltesystems (FRS) abbauen und herstellen.
AEK = Kurzabsenkung 4,37 m mit Zusatzpfosten.
Konstruktion = Einfache Distanzschutzplanke.
Verkehrssicherung wird gesondert vergütet.
Aufstellung in Boden, Homogenbereich HB 1 - FRS.
Erforderliche Erdarbeiten ausführen. Die umgebende
Fläche wieder herstellen, überschüssigen Boden
flächenhaft verteilen.
Ausgebaute Teile nach Wahl des AN verwerten.
Menge: 15,000 St
Leistungsbereichkatalog: 129

**01.00.0031 AEK des FRS abbauen und herstellen Kurzabs. 4,37 m*ESP Verkehrss.gesond.*HB 1 Erdarb. ausf.*Verwertung AN**
Anfangs-/Endkonstruktion (AEK) des Fahrzeug-
Rückhaltesystems (FRS) abbauen und herstellen.
AEK = Kurzabsenkung 4,37 m mit Zusatzpfosten.
Konstruktion = ESP.
Verkehrssicherung wird gesondert vergütet.
Aufstellung in Boden, Homogenbereich HB 1 - FRS.
Erforderliche Erdarbeiten ausführen. Die umgebende
Fläche wieder herstellen, überschüssigen Boden
flächenhaft verteilen.
Ausgebaute Teile nach Wahl des AN verwerten.
Menge: 15,000 St

**01.00.0032 AEK des FRS abbauen und herstellen Regelabs. 12 m Verkehrss.gesond.*HB 1 Erdarb. ausf.*Verwertung AN**
StL-Nr. 21129317192111
Anfangs-/Endkonstruktion (AEK) des Fahrzeug-
Rückhaltesystems (FRS) abbauen und herstellen.
AEK = Regelabsenkung 12,00 m.
Konstruktion 'Eco-Safe-Absenkung.'

Verkehrssicherung wird gesondert vergütet.
Aufstellung in Boden, Homogenbereich HB 1 - FRS.
Erforderliche Erdarbeiten ausführen. Die umgebende
Fläche wieder herstellen, überschüssigen Boden
flächenhaft verteilen.
Ausgebaute Teile nach Wahl des AN verwerten.
Menge: 6,000 St
Leistungsbereichkatalog: 129

**01.00.0033 AEK des FRS abbauen und herstellen Verkehrss.gesond.*HB 1 Erdarb. ausf.*Verwertung AN**
StL-Nr. 21129317992111
Anfangs-/Endkonstruktion (AEK) des Fahrzeug-
Rückhaltesystems (FRS) abbauen und herstellen.
AEK 'EasyRail P2 Absenkung 16,00 m. Holm Profil A.'

Konstruktion 'Einfache Distanzschutzplanke..'

Verkehrssicherung wird gesondert vergütet.
Aufstellung in Boden, Homogenbereich HB 1 - FRS.
Erforderliche Erdarbeiten ausführen. Die umgebende
Fläche wieder herstellen, überschüssigen Boden
flächenhaft verteilen.
Ausgebaute Teile nach Wahl des AN verwerten.
Menge: 6,000 St
Leistungsbereichkatalog: 129

**01.00.0034 ÜK/ÜE für FRS abbauen und herst.*Verkehrss.gesond. Erdarb. ausf.*Verwertung AN**
Übergangskonstruktion (ÜK) oder Übergangselement (ÜE)
für Fahrzeug-Rückhaltesystem (FRS) abbauen und herstellen.
Übergangskonstruktion/Übergangselement 'ESP 4.0 auf EDSP 2.0.'

Verkehrssicherung wird gesondert vergütet.
Erforderliche Erdarbeiten ausführen. Die umgebene
Fläche wieder herstellen, überschüssigen Boden
flächenhaft verteilen.
Ausgebaute Teile nach Wahl des AN verwerten.
Menge: 6,000 St

**01.00.0035 ÜK/ÜE für FRS abbauen und herst.*Verkehrss.gesond. Erdarb. ausf.*Verwertung AN**
Übergangskonstruktion (ÜK) oder Übergangselement (ÜE)
für Fahrzeug-Rückhaltesystem (FRS) abbauen und herstellen.
Übergangskonstruktion/Übergangselement 'Easy Rail Eco auf EDSP.'

Verkehrssicherung wird gesondert vergütet.
Erforderliche Erdarbeiten ausführen. Die umgebene
Fläche wieder herstellen, überschüssigen Boden
flächenhaft verteilen.
Ausgebaute Teile nach Wahl des AN verwerten.
Menge: 7,000 St

**01.00.0036 ÜK/ÜE für FRS abbauen und herst.*Verkehrss.gesond. Erdarb. ausf.*Verwertung AN**
Übergangskonstruktion (ÜK) oder Übergangselement (ÜE)
für Fahrzeug-Rückhaltesystem (FRS) abbauen und herstellen.
Übergangskonstruktion/Übergangselement 'Easy Rail auf EDSP.'

Verkehrssicherung wird gesondert vergütet.
Erforderliche Erdarbeiten ausführen. Die umgebene
Fläche wieder herstellen, überschüssigen Boden
flächenhaft verteilen.
Ausgebaute Teile nach Wahl des AN verwerten.
Menge: 4,000 St

**01.00.0037 ÜK/ÜE für FRS abbauen und herst.*Verkehrss.gesond. Erdarb. ausf.*Verwertung AN**
StL-Nr. 211293229211
Übergangskonstruktion (ÜK) oder Übergangselement (ÜE)
für Fahrzeug-Rückhaltesystem (FRS) abbauen und herstellen.
Übergangskonstruktion/Übergangselement 'Flextra Super-Rail Eco auf Super Rail.'

Verkehrssicherung wird gesondert vergütet.
Erforderliche Erdarbeiten ausführen. Die umgebene
Fläche wieder herstellen, überschüssigen Boden
flächenhaft verteilen.
Ausgebaute Teile nach Wahl des AN verwerten.
Menge: 8,000 St
Leistungsbereichkatalog: 129

**01.00.0038 ÜK/ÜE für FRS abbauen und herst.*Verkehrss.gesond. Erdarb. ausf.*Verwertung AN**
StL-Nr. 211293229211
Übergangskonstruktion (ÜK) oder Übergangselement (ÜE)
für Fahrzeug-Rückhaltesystem (FRS) abbauen und herstellen.
Übergangskonstruktion/Übergangselement 'Flextra Super-Rail auf EDSP/1,33 m und /oder EDSP/2.0.'

Verkehrssicherung wird gesondert vergütet.
Erforderliche Erdarbeiten ausführen. Die umgebene
Fläche wieder herstellen, überschüssigen Boden
flächenhaft verteilen.
Ausgebaute Teile nach Wahl des AN verwerten.
Menge: 8,000 St
Leistungsbereichkatalog: 129

#### Unterabschnitt 01.01 REPARATUR FRS AUF BAUWERKEN

**01.01.0001 Anker abtrennen und herstellen Anker abtrennen*Verbundanker M 16 Verwertung AN*Verkehrss.gesond.**
StL-Nr. 211293371112
Beschädigten Anker abtrennen und wieder herstellen.
Anker freilegen, 3 cm unter Oberkante Beton abtrennen
und mit Zementmörtel/-beton mit Kunststoffzusatz
(RM/RC) verfüllen.
Verbundanker M 16, feuerverzinkt, in Beton mittels Bohrung DU = 18 mm, herstellen nach Unterlagen des AG.
Ausgebaute Stoffe nach Wahl des AN verwerten.
Verkehrssicherung wird gesondert vergütet.
Menge: 50,000 St
Leistungsbereichkatalog: 129

**01.01.0002 FRS auf Bauwerk abbauen und herst. EDSP auf BW*Profil A gerade Pf.-Abst. 1,33 m*Mont.a.v.Verank.*Verkehrss.gesond.**
StL-Nr. 2112933211191192
Fahrzeug-Rückhaltesystem (FRS) auf Bauwerk einschl.
sämtlicher Einzelteile abbauen und herstellen. Ausgebaute Teile nach Wahl des AN verwerten.
Abgerechnet wird die Baulänge.
Konstruktion = Einfache Distanzschutzplanke.
Holm Profil A.
Konstruktion gerade.
Pfosten 'Sigma 100,Länge 515 - 615 mm mit Fußplatte. Fußplatte an die örtliche Neigung anpassen.'

Pfostenabstand = 1,33 m.
Montage auf vorhandener Verankerung.
Ausgleichsschicht 'aus Zementmörtel mit Kunsstoffzusatz
(PC) im Mittel 5 mm dick oder dauerelastische Platte.'

Verkehrssicherung wird gesondert vergütet.
Menge: 100,000 m
Leistungsbereichkatalog: 129

**01.01.0003 FRS auf Bauwerk abbauen und herst. DDSP auf BW*Profil A gerade Pf.-Abst. 2,00 m*Mont.a.v.Verank. Reaktionsharzb.*Verkehrss.gesond.**
Fahrzeug-Rückhaltesystem (FRS) auf Bauwerk einschl.
sämtlicher Einzelteile abbauen und herstellen. Ausgebaute Teile nach Wahl des AN verwerten.
Abgerechnet wird die Baulänge.
Konstruktion = Doppelte Distanzschutzplanke.
Holm Profil A.
Konstruktion gerade.
Pfosten Sigma 100, Länge 515-615 mm mit Fußplatte.Fußplatte an die örtliche Neigung anpassen.
Pfostenabstand = 2,00 m.
Montage auf vorhandener Verankerung.
Ausgleichsschicht 'aus Zementmörtel mit Kunststoffzusatz (PC) im Mittel 5 mm dick oder dauerelastische Platte.'
Verkehrssicherung wird gesondert vergütet.
Menge: 50,000 m
Leistungsbereichkatalog: 129

**01.01.0004 FRS auf Bauwerk abbauen und herst.*Profil A gerade Pf.-Abst. 1,33 m*Mont.a.v.Verank.*Verkehrss.gesond.**
StL-Nr. 2112933291191192
Fahrzeug-Rückhaltesystem (FRS) auf Bauwerk einschl.
sämtlicher Einzelteile abbauen und herstellen. Ausgebaute Teile nach Wahl des AN verwerten.
Abgerechnet wird die Baulänge.
Konstruktion 'MegaRail bw.'

Holm Profil A.
Konstruktion gerade.
Pfosten 'C-100, Länge 896 mm mit Fußplatte.
Toleranz +/- 30 mm.
Fußplatte an die örtliche Neigung anpassen.'

Pfostenabstand = 1,33 m.
Montage auf vorhandener Verankerung.
Ausgleichsschicht 'aus Zementmörtel mit Kunstoffzusatz (PC) im Mittel 5 mm dick oder dauerelastische Platte.'

Verkehrssicherung wird gesondert vergütet.
Menge: 50,000 m
Leistungsbereichkatalog: 129

**01.01.0005 FRS auf Bauwerk abbauen und herst.*Profil A gerade Pf.-Abst. 1,33 m*Mont.a.v.Verank.*Verkehrss.gesond.**
StL-Nr. 2112933291191192
Fahrzeug-Rückhaltesystem (FRS) auf Bauwerk einschl.
sämtlicher Einzelteile abbauen und herstellen. Ausgebaute Teile nach Wahl des AN verwerten.
Abgerechnet wird die Baulänge.
Konstruktion 'Super-Rail Eco auf Bauwerk.'

Holm Profil A.
Konstruktion gerade.
Pfosten 'C-125, Länge 790 mm mit Fußplatte.
Toleranz +/- 30 mm.
Fußplatte an die örtliche Neigung anpassen.'

Pfostenabstand = 1,33 m.
Montage auf vorhandener Verankerung.
Ausgleichsschicht 'aus Zementmörtel mit Kunststoffzusatz (PC) im Mittel 5 mm dick oder dauerelastische Platte.'

Verkehrssicherung wird gesondert vergütet.
Menge: 50,000 m
Leistungsbereichkatalog: 129

**01.01.0006 FRS auf Bauwerk abbauen und herst.*Profil A gerade Pf.-Abst. 1,33 m*Mont.a.v.Verank.*Verkehrss.gesond.**
StL-Nr. 2112933291191192
Fahrzeug-Rückhaltesystem (FRS) auf Bauwerk einschl.
sämtlicher Einzelteile abbauen und herstellen. Ausgebaute Teile nach Wahl des AN verwerten.
Abgerechnet wird die Baulänge.
Konstruktion 'Super-Rail auf Bauwerk.'

Holm Profil A.
Konstruktion gerade.
Pfosten 'C-125, Länge 1040 mm mit Fußplatte.
Toleranz +/- 30 mm.
Fußplatte an die örtliche Neigung anpassen.'

Pfostenabstand = 1,33 m.
Montage auf vorhandener Verankerung.
Ausgleichsschicht 'aus Zementmörtel mit Kunststoffzusatz (PC) im Mittel 5 mm dick oder dauerelastische Platte.'

Verkehrssicherung wird gesondert vergütet.
Menge: 100,000 m
Leistungsbereichkatalog: 129

**01.01.0007 FRS auf Bauwerk abbauen und herst.*Profil A gerade Pf.-Abst. 1,33 m*Mont.a.v.Verank.*Verkehrss.gesond.**
StL-Nr. 2112933291191192
Fahrzeug-Rückhaltesystem (FRS) auf Bauwerk einschl.
sämtlicher Einzelteile abbauen und herstellen. Ausgebaute Teile nach Wahl des AN verwerten.
Abgerechnet wird die Baulänge.
Konstruktion 'Super-Rail doppelt auf Bauwerk.'

Holm Profil A.
Konstruktion gerade.
Pfosten 'C-125, Länge 1040 mm mit Fußplatte.
Toleranz +/- 30 mm.
Fußplatte an die örtliche Neigung anpassen.'

Pfostenabstand = 1,33 m.
Montage auf vorhandener Verankerung.
Ausgleichsschicht 'aus Zementmörtel mit Kunststoffzusatz (PC) im Mittel 5 mm dick oder dauerelastische Platte.'

Verkehrssicherung wird gesondert vergütet.
Menge: 50,000 m
Leistungsbereichkatalog: 129

**01.01.0008 FRS auf Bauwerk abbauen und herst.*Profil A gerade Pf.-Abst. 1,33 m*Mont.a.v.Verank.*Verkehrss.gesond.**
StL-Nr. 2112933291191192
Fahrzeug-Rückhaltesystem (FRS) auf Bauwerk einschl.
sämtlicher Einzelteile abbauen und herstellen. Ausgebaute Teile nach Wahl des AN verwerten.
Abgerechnet wird die Baulänge.
Konstruktion 'Super-Rail Plus auf Bauwerk.'

Holm Profil A.
Konstruktion gerade.
Pfosten 'C-125, Länge 1140 mm mit Fußplatte.
Toleranz +/- 30 mm.
Fußplatte an die örtliche Neigung anpassen.'

Pfostenabstand = 1,33 m.
Montage auf vorhandener Verankerung.
Ausgleichsschicht 'aus Zementmörtel mit Kunststoffzusatz (PC) im Mittel 5 mm dick oder dauerelastische Platte.'

Verkehrssicherung wird gesondert vergütet.
Menge: 50,000 m
Leistungsbereichkatalog: 129

**01.01.0009 Teil des FRS abb. und herst. (Zul.)*Verwertung AN Verkehrss.gesond.**
StL-Nr. 211293279102
Konstruktionsteil des Fahrzeug-Rückhaltesystems (FRS)
abbauen und herstellen. Vergütet wird der Mehraufwand
gegenüber des durchgehenden FRS als Zulage.
Teil 'Dilatationsstoß 320 mm für EDSP und/oder DDSP.'

Ausgebaute Teile nach Wahl des AN verwerten.
Verkehrssicherung wird gesondert vergütet.
Menge: 6,000 St
Leistungsbereichkatalog: 129

**01.01.0010 Teil des FRS abb. und herst. (Zul.)*Verwertung AN Verkehrss.gesond.**
StL-Nr. 211293279102
Konstruktionsteil des Fahrzeug-Rückhaltesystems (FRS)
abbauen und herstellen. Vergütet wird der Mehraufwand
gegenüber des durchgehenden FRS als Zulage.
Teil 'Dilatationsstoß 320 mm für MegaRail bw,
Super-Rail Eco und/oder Super-Rail auf Bauwerk.'

Ausgebaute Teile nach Wahl des AN verwerten.
Verkehrssicherung wird gesondert vergütet.
Menge: 8,000 St
Leistungsbereichkatalog: 129

**01.01.0011 Teil des FRS abb. und herst. (Zul.)*Verwertung AN Verkehrss.gesond.**
StL-Nr. 211293279102
Konstruktionsteil des Fahrzeug-Rückhaltesystems (FRS)
abbauen und herstellen. Vergütet wird der Mehraufwand
gegenüber des durchgehenden FRS als Zulage.
Teil 'Dilatationsstoß 640 mm für und/oder DDSP.'

Ausgebaute Teile nach Wahl des AN verwerten.
Verkehrssicherung wird gesondert vergütet.
Menge: 6,000 St
Leistungsbereichkatalog: 129

**01.01.0012 Teil des FRS abb. und herst. (Zul.)*Verwertung AN Verkehrss.gesond.**
StL-Nr. 211293279102
Konstruktionsteil des Fahrzeug-Rückhaltesystems (FRS)
abbauen und herstellen. Vergütet wird der Mehraufwand
gegenüber des durchgehenden FRS als Zulage.
Teil 'Dilatationsstoß 640 mm für MegaRail bw,
Super-Rail-Eco und/oder Super-Rail.'

Ausgebaute Teile nach Wahl des AN verwerten.
Verkehrssicherung wird gesondert vergütet.
Menge: 8,000 St
Leistungsbereichkatalog: 129

**01.01.0013 Pfosten des FRS herstellen**
StL-Nr. 2112917299
Zusätzlichen Pfosten des Fahrzeug-Rückhaltesystems
(FRS)einschließlich Konstruktions- und Befestigungsteilen herstellen.
Einbau in Konstruktion der OZ '01.01.0006 und/oder 01.01.0007.'
Menge: 8,000 St
Leistungsbereichkatalog: 129

### Abschnitt 02 SONDERVERGÜTUNG

#### Unterabschnitt 02.00 VERGÜTUNG VON SONN- U. FEIERTAGEN

**02.00.0001 Vergütung von Sonn- u. Feiertagen**
Die Vergütung von Mehrkosten von Sonn- und Feiertagen
im Zeitraum von 0:00 bis 24:00 Uhr wird nur berücksichtigt nach schriftlicher Anordnung der Autobahnmeisterei.
Abgerechnet wird je Unfallschaden, als Pauschale
"1 Stück".
Menge: 15,000 St
